# AUSSCHREIBEN.DE
Kostenanschlag (GAEB DA XML 3.2, DA82)
Projekt: ADE
Erstellt mit: GXML Toolbox V3.2 R20170508, ORCA a.de-Exporting (3.4.18.194), 14.12.2021

## 1 Vallox GmbH

*Hinweis: Herstellerinformation*
Vallox GmbH
Von-Eichendorff-Straße 59 a
86911 Dießen
Telefon +49 (0)8807 9466-0
Fax +49 (0)8807 9466-99
info@vallox.de (mailto:info@vallox.de)
https://vallox.de/
https://allaway.de/

### Titel 01 Vario CC

**01.0001 airDirect 750 CC Außenluftansaugung links**
Das airDIRECT 750 CC ist ein Zu- und Abluftgerät mit
Wärmerückgewinnung und verfügt über eine Luftleistung
bis zu 756 m3/h und ist zur kanalfreien Aufstellung im
Innenraum
konzipiert. Es ist ein kompaktes Standgerät und wird
mittels den mitgeliefertem Standfüßen und
Distanzrahmen installiert. Das Gehäuse des airDIRECT
750 CC ist aus verzinktem
Stahlblech und entspricht den Anforderungen der DIN
EN 1886.Das Gerät verfügt über einen herausnehmbaren
Kreuzgegenstrom-Wärmetauscher, zwei energiesparende,
gummigelagerte und ausfahrbare EC-Ventilatoren, zwei
Filtereinschübe für die Zu- und Abluft sowie eine
korrosionsbeständige Kondensatwanne. Das Kondensat
verdunstet durch die automatische Steuerung eines
Elektroelements; auf den Kondensatanschluss kann
verzichtet werden. Der integrierte Bypass,
Bypassklappe mit Stellglied, deckt den Wärmetauscher
vollflächig ab und ermöglicht eine komfortable
Sommerfunktion. Das Gerät ist serienmäßig mit einer
Webschnittstelle ausgestattet, die verschiedene Arten
der Steuerung und Regelung ermöglicht, beispielsweise
die Bedienung via mobiler Endgeräte. Der serienmäßig
eingebaut CO2-Sensor sorgt für eine bedarfsgeführte
Regelung. Die eingebauten Kulissenschalldämpfer auf
der Zu- und Abluftseite des Gerätes dämpfen den
Geräteschall und ermöglichen die Installation im
direkt im Raum. Die Abluft wird seitlich im oberen
Gerätebereich über ein Gitter angesaugt und die Zuluft
durch einen verstellbaren Lamellen-Auslass in der
Geräteoberseite zur Decke eingeblasen. Die Außen- und
Fortluft werden seitlich im unteren Gerätebereich
angesaugt bzw. ausgeblasen; die Außen- und
Fortluftstutzen sind mit selbsttätigen Jalousieklappen
ausgestattet.
Commercial Control
Durch das serienmäßige Web-Interface kann das Vario
durch eine einfache LAN-Anbindung schnell in das
Home-Netzwerk integriert und komfortabel über
PC/Tablet oder Smartphone
bedient werden. Weiter besteht die Möglichkeit der
manuellen Bedienung durch das Touch Bedienelement CC
100 T (Zubehör). Eine Einbindung in die
Gebäudeleittechnik KNX kann durch die entsprechende
Bus-Einheit erfolgen. Es besteht die Möglichkeit, das
Gerät via Modbus durch die Gebäudeleittechnik zu
steuern.
Temperaturabhängige Bypassklappensteuerung
Bei aktiviertem Sommerbetrieb über die Reglereinheit
wird die Wärmeruckgewinnung über eine definierte
Temperatur stufenlos umgangen und der Wärmetauscher
automatisch abgedeckt.
Frostschutzfunktion
Durch das eingebaute Elektrovorheizregister vereist
der Wärmetauscher nicht.
Sicherer und zuverlässiger Betrieb
Durch leicht zugänglichen Reparaturschalter und
geschlossene elektrische Verdrahtung. Das Gerät wird
mit einem drei 3m langen Elektrokabel mit Schuko
Stecker ausgeliefert. Der elektrische Anschluss von
Bedien- und Steuerelementen sowie des Elektrokabels
erfolgt bauseits über den Elektroschaltkasten auf dem
Gerät. Die Fronttür ermöglicht den einfachen Zugang zu
allen Komponenten. Der integrierte Rauchgasdetektor in
der Zuluft schaltet
das Gerät bei Rauch in der Außenluft ab.
Technische Daten
Allgemein
Luftleistung bei 15 Pa extern / ErP 2018: 756 m3/h
Temperaturänderungsgrad ErP 2018: 88 %
max. Wärmerückgewinnung: 93 %
Nennleistung max. ohne Elektrovorheizregister: 271 W
Stromaufnahme ohne Elektrovorheizregister: 1,5 A
Elektrovorheizregister: 900 W
Betriebsspannung: 230/50 V/Hz
Schutzart Gerät/Schaltkasten: IP 50/20
Gewicht: 278 kg
Fortstutzen/Außenluftübergangsstück: 280 mm
Leistung
Volumenstrom m3/h: 150 300 550 750
Elektrische Leistung W beider Ventilatoren: 15 38 127
266
Schallleistung: 756 m3/h / 15 Pa
Frequenz Hz: 63 125 250 500 1000 2000 4000 Gesamt
Zuluft Lw, dB(A): <25 <25 <25 <25 <25 <25 <25 <25
Abluft Lw, dB(A): <25 <25 <25 <25 <25 <25 <25 <25
Außenluft Lw, dB(A): <25 30 39 40 41 37 31 46
Fortluft Lw, dB(A): <25 33 43 45 47 42 34 51
Schalldruckpegel in 3 m Abstand
Frequenz Hz: 63 125 250 500 1000 2000 4000 Gesamt
Lp, dB(A): <25 <25 <25 <25 <25 <25 <25 <27
Menge: 1,000 Stk; EP: 12256,880; GB: 0,00
Produkt:
  Artikel:
    Artikelnummer: 3443
    Artikelkurztext: airDirect 750 CC Außenluftansaugung links

**01.0002 GV-W-L**
Geräteverkleidung für das airDIRECT 750 CC links, weiß
lackiert RAL 9001, bestehend aus drei Seitenwänden
Menge: 1,000 Stk; EP: 817,130; GB: 0,00
Produkt:
  Artikel:
    Artikelnummer: 3445
    Artikelkurztext: GV-W-L

**01.0003 KV-W**
Kanalverkleidungen für die Kanalabdeckung KAD-V, weiß
lackiert RAL 9001
Menge: 1,000 Stk; EP: 272,380; GB: 0,00
Produkt:
  Artikel:
    Artikelnummer: 3449
    Artikelkurztext: KV-W

**01.0004 VSK 280**
Verbindungsset-Kanal DN 280 für die Verbindung von
airDIRECT 750 CC zum Kombinations-Wetterschutzgitter,
bestehend aus hochflexiblem AluminiumSchlauch, mit
einer MineralwollAußendämmung 50 mm stark und einer
darüber liegenden Alukaschierung, zwei Schläuchen l=
500 mm,
einschließlich Montagezubehör
Menge: 1,000 Stk; EP: 136,190; GB: 0,00
Produkt:
  Artikel:
    Artikelnummer: 3446
    Artikelkurztext: VSK 280

**01.0005 KAD-V**
Kanalabdeckung, stabiles, freistehendes Element aus
verzinktem Blech zur Abdeckung des
Kanal-Verbindungssets
VSK 280, bei der Verwendung des
Kombinationswetterschutzgitter in vertikaler
Ausführung, Länge = 500mm.
Menge: 1,000 Stk; EP: 490,280; GB: 0,00
Produkt:
  Artikel:
    Artikelnummer: 3448
    Artikelkurztext: KAD-V

**01.0006 WSG-AF-V**
Kombinations-Wetterschutzgitter für Außen und
Fortluft, rechteckig, ohne Fliegendraht, aus
verzinktem Blech
ohne Oberflächenbehandlung, vertikale Ausführung,
einschließlich Leitungsdurchführungsset DN 280,
bestehend
aus zwei verzinkten Rohren l=1000 mm und Halterung
Menge: 1,000 Stk; EP: 457,590; GB: 0,00
Produkt:
  Artikel:
    Artikelnummer: 3450
    Artikelkurztext: WSG-AF-V

**01.0007 WSG-AF-V-S**
Kombinations-Wetterschutzgitter für Außen und
Fortluft, rechteckig, ohne Fliegendraht, schwarz
lackiert RAL 9005, vertikale Ausführung,
einschließlich Leitungsdurchführungsset DN 280,
bestehend aus zwei verzinkten Rohren l=1000 mm und
Halterung
Menge: 1,000 Stk; EP: 533,860; GB: 0,00
Produkt:
  Artikel:
    Artikelnummer: 3451
    Artikelkurztext: WSG-AF-V-S

**01.0008 WSG-AF-H-L**
Kombinations-Wetterschutzgitter für Außen und
Fortluft, rechteckig, ohne Fliegendraht, aus
verzinktem Blech ohne
Oberfl ächenbehandlung, horizontale Ausführung,
Aussenluftansaugung links einschließlich
Leitungsdurchführungsset DN 280, bestehend aus zwei
verzinkten Rohren l=1000 mm und Halterung
Menge: 1,000 Stk; EP: 457,590; GB: 0,00
Produkt:
  Artikel:
    Artikelnummer: 3454
    Artikelkurztext: WSG-AF-H-L

**01.0009 WSG-AF-H-L-S**
Kombinations-Wetterschutzgitter für Außen und
Fortluft, rechteckig, ohne Fliegendraht, schwarz
lackierte RAL 9005, horizontale Ausführung,
Aussenluftansaugung links einschließlich
Leitungsdurchführungsset DN 280,
bestehend aus zwei verzinkten Rohren l=1000 mm und
Halterung
Menge: 1,000 Stk; EP: 533,860; GB: 0,00
Produkt:
  Artikel:
    Artikelnummer: 3455
    Artikelkurztext: WSG-AF-H-L-S

### Titel 02 Elektrisches Zubehör

**02.0001 CC100T Touch Bedienelement**
Touch Bedienelement für die manuelle Steuerung, mit
farbigem Grafik-Display, AP-Montage, B/H/T 125/84/32
Menge: 1,000 Stk; EP: 806,230; GB: 0,00
Produkt:
  Artikel:
    Artikelnummer: 2867
    Artikelkurztext: CC100T Touch Bedienelement
